# Espátulas de extracción de PE - DN 50 - de Masa

- Propiedad del archivo: CONSTRUNARIO
- Formato: FIEBDC-3/2012
- Programa: Construnario Versión 3.51
- Fecha de los precios: 19/02/2018
- Divisa: EUR

**666ESP000050** u Espátulas de extracción de PE - DN 50 - de Masa
Precio: 262.98
- Para extracción de tubo de PE de las Válvulas de acometida Século XXI y accesorios de enchufe de PE.
