# Válvula de compuerta de cierre elástico - DN 300 - PN 16 - de Masa

- Propiedad del archivo: CONSTRUNARIO
- Formato: FIEBDC-3/2012
- Programa: Construnario Versión 3.51
- Fecha de los precios: 19/02/2018
- Divisa: EUR

**666300G00001** u Válvula de compuerta de cierre elástico - DN 300 - PN 16 - de Masa
Precio: 2216.21
- Cuerpo y tapa de fundición dúctil EN-GJS-500 -7. - DIN EN 1563 (Equiv.GGG 50).. - Producida según norma EN 1171. - Ensayos según EN 13774. - Brida producida según norma DIN EN 1092-2. - Revestimiento de compuerta NBR. - Recubrimiento epoxi = 250 micras. - Eje de acero inoxidable AISI 316L. - Marcado CE. - Presión máxima de servicio 16 bar.
