# Válvula de compuerta de cierre elástico - SDR11-SDR17 - DN125 - de Masa

- Propiedad del archivo: CONSTRUNARIO
- Formato: FIEBDC-3/2012
- Programa: Construnario Versión 3.51
- Fecha de los precios: 19/02/2018
- Divisa: EUR

**666125G10020** u Válvula de compuerta de cierre elástico - SDR11-SDR17 - DN125 - de Masa
Precio: 1492.78
- Con extremos en PE SDR11-SDR17. - Cuerpo y tapa de fundición dúctil EN-GJS-500 -7. - DIN EN 1563 (Equiv.GGG 50). - Producida según norma EN 1171. - Ensayos según EN 13774. - Revestimiento de compuerta NBR. - Recubrimiento epoxi = 250 micras. - Eje de acero inoxidable AISI 316L. - Marcado CE. - Con extremos de PE 100 para unión por soldadura con accesorio electrosoldable FRIALEN o a tope. - Presión máxima de servicio 10 bar.
