# Codo 90º Brida/enchufe PVC 125x140 con pie - de Masa

- Propiedad del archivo: CONSTRUNARIO
- Formato: FIEBDC-3/2012
- Programa: Construnario Versión 3.51
- Fecha de los precios: 19/02/2018
- Divisa: EUR

**666125140036** Codo 90º Brida/enchufe PVC 125x140 con pie - de Masa
Precio: 111.52
- Cuerpo en fundición dúctil EN-GJS-500 -7 DIN EN 1563 (Equiv.GGG 50). - Juntas EPDM marca con CE. - Recubrimiento epoxi = 250 micras.
