# Collarín con salida brida - DN 100 - DN exterior tubo 104/119 - DN tubo 40-65 - de Masa

- Propiedad del archivo: CONSTRUNARIO
- Formato: FIEBDC-3/2012
- Programa: Construnario Versión 3.51
- Fecha de los precios: 19/02/2018
- Divisa: EUR

**10485130** u Collarín con salida brida - DN 100 - DN exterior tubo 104/119 - DN tubo 40-65 - de Masa
Precio: 139.99
- Cuerpo en fundición dúctil. - EN-GJS-500 -7 DIN EN 1563 (Equiv.GGG 50). - Junta de EPDM. - Recubrimiento epoxi = 250 micras. - Tornillos: acero A2.
