# Mini escáner - de Masa

- Propiedad del archivo: CONSTRUNARIO
- Formato: FIEBDC-3/2012
- Programa: Construnario Versión 3.51
- Fecha de los precios: 18/07/2017
- Divisa: EUR

**624005** u Mini escáner - de Masa
Precio: 413.25
Mini escáner lector de código de barras.
