# Tubos de PERC/PVDF para acometidas Excel Plus®, DN 25 PN16 Barra 5 MTS - de Masa

- Propiedad del archivo: CONSTRUNARIO
- Formato: FIEBDC-3/2012
- Programa: Construnario Versión 3.51
- Fecha de los precios: 13/02/2018
- Divisa: EUR

**X5F0250051M0** m Tubos de PERC/PVDF para acometidas Excel Plus®, DN 25 PN16 Barra 5 MTS - de Masa
Precio: 7.59
Tubería multicapa de PE100 RC y PVDF Kynar® PN 16 RAL 5017 conforme a la UNE-EN-12201 para acometidas de agua potable con alta resistencia a los desinfectantes y a la temperatura, con certificación sanitaria e impermeable a los hidrocarburos. Unida mediante accesorios electrosoldables con espira calefactora vista FRIALEN.
