# SA-XL - Toma Simple SA-XL - DN1 630 - DN2 225 - de Masa

- Propiedad del archivo: CONSTRUNARIO
- Formato: FIEBDC-3/2012
- Programa: Construnario Versión 3.51
- Fecha de los precios: 14/02/2018
- Divisa: EUR

**616393** u SA-XL - Toma Simple SA-XL - DN1 630 - DN2 225 - de Masa
Precio: 4505.23
Toma simple para la unión de un ramal en tuberías de PEAD de gran diámetro, instalación sin o con presión de servicio. Montura en PE-AD con resistencia calefactora vista para una óptima transmisión de calor. Para soldar con manguito FRIALEN UB o MB. Se debe instalar con la herramienta UNITOP(ver gama de productos FRIATOOLS). Para instalaciones sin presión utilizar el kit de perforación FWAB XL (ver gama de productos FRIATOOLS) Posibilita hacer una prueba de presión de la toma antes de taladrar utilzando la boquilla y el adaptador para prueba de presión (ver gama de productos FRIATOOLS) Con testigos de fusión para controlar visualmente la soldadura.
