# Handiclamp - abrazadera triple - L 400 mm - Tolerancia 385.0 - 415.0 - de Masa

- Propiedad del archivo: CONSTRUNARIO
- Formato: FIEBDC-3/2012
- Programa: Construnario Versión 3.51
- Fecha de los precios: 16/02/2018
- Divisa: EUR

| Código | Descripción | Precio |
|---|---|---|
| 706000000423 | Handiclamp - abrazadera triple - L 400 mm - Tolerancia 385.0 - 415.0 - de Masa | 427.07 |
