# Handiclamp - abrazadera triple - L 400 mm - Tolerancia 535.0 - 565.0 - de Masa

- Propiedad del archivo: CONSTRUNARIO
- Formato: FIEBDC-3/2012
- Programa: Construnario Versión 3.51
- Fecha de los precios: 16/02/2018
- Divisa: EUR

| Código | Ud | Descripción |
|---|---|---|
| 706000000421 | u | Handiclamp - abrazadera triple - L 400 mm - Tolerancia 535.0 - 565.0 - de Masa |
