# Tubo de polietileno PE 100 - SDR 17 - Ĝ32 - Espesor 6,3 - negro banda amarillo - de Masa

- Propiedad del archivo: CONSTRUNARIO
- Formato: FIEBDC-3/2012
- Programa: Construnario Versión 3.51
- Fecha de los precios: 19/02/2018
- Divisa: EUR

**GASAMAR110** u Tubo de polietileno PE 100 - SDR 17 - Ĝ32 - Espesor 6,3 - negro banda amarillo - de Masa
Precio: 13.66
Para conducción de combustibles gaseosos. Fabricados según Norma UNE-EN 1555. Certificado de cumplimiento con PAS 1075 en tramitación al cierre de esta edición COLORES: negro banda amarilla. MARCAJE*: MASA GASYPOL *Personalizados bajo petición FORMATO DE SUMINISTROS* Hasta Ĝ63 en rollos de 100 metros Ĝ90 y Ĝ110 (SDR 11) rollos de 50 metros Desde Ĝ110 barras de 8 y 12 metros
