# Válvula de compuerta de cierre elástico con bridas - Serie 14 - DN200 - de Masa

- Propiedad del archivo: CONSTRUNARIO
- Formato: FIEBDC-3/2012
- Programa: Construnario Versión 3.51
- Fecha de los precios: 20/02/2018
- Divisa: EUR

**10729045** u Válvula de compuerta de cierre elástico con bridas - Serie 14 - DN200 - de Masa
Precio: 508.74
- Disponible en PN10 y PN16 - Cuerpo,tapa y compuerta de fundición dúctil - EN-GJS-500 -7 DIN EN 1563 (Equiv.GGG 50) - Homologada para Agua Potable según EN 1074- 1 y 2 - Revestimiento de compuerta EPDM con marca CE - Recubrimiento epoxi = 250 micras - Eje de acero inoxidable AISI 420 - Opcional: con eje en acero inoxidable AISI 316 L +10%
