# Válvulas de compuerta de cierre elástico con extremos antitracción - DN125 - PN16 - de Masa

- Propiedad del archivo: CONSTRUNARIO
- Formato: FIEBDC-3/2012
- Programa: Construnario Versión 3.51
- Fecha de los precios: 20/02/2018
- Divisa: EUR

**10720720** u Válvulas de compuerta de cierre elástico con extremos antitracción - DN125 - PN16 - de Masa
Precio: 602.88
- Cuerpo,tapa y compuerta de fundición dúctil EN-GJS-500 -7 DIN EN 1563 (Equiv.GGG 50). Homologada para Agua Potable según EN 1074- 1 y 2 - Revestimiento de compuerta EPDM con marca CE - Recubrimiento epoxi = 250 micras. Eje de acero inoxidable AISI 420 - Opcional: Con eje en acero inoxidable AISI 316 L +10%
