# Llave para obturador antirrobo - de Masa

- Propiedad del archivo: CONSTRUNARIO
- Formato: FIEBDC-3/2012
- Programa: Construnario Versión 3.51
- Fecha de los precios: 21/02/2018
- Divisa: EUR

**10720100** u Llave para obturador antirrobo - de Masa
Precio: 246.51
Para DN 20-1/4" / 25-1" /32-1 1/4"/ 40-1 1/2"/ 50-2". Para otros DN, consultar precio
