# Hidrante columna seca sin codo y sin fanal - de Masa

- Propiedad del archivo: CONSTRUNARIO
- Formato: FIEBDC-3/2012
- Programa: Construnario Versión 3.51
- Fecha de los precios: 21/02/2018
- Divisa: EUR

**HIDCSCSF** u Hidrante columna seca sin codo y sin fanal - de Masa
Precio a consultar.
