# Tubería SharkBite Multilayer 32x3,0 mm - bobina 50 metros - de RWC

- Propiedad del archivo: CONSTRUNARIO
- Formato: FIEBDC-3/2012
- Programa: Construnario Versión 3.51
- Fecha de los precios: 23/10/2023
- Divisa: EUR

**S8L3250** m Tubería SharkBite Multilayer 32x3,0 mm - bobina 50 metros - de RWC
Tubería SharkBite Multilayer de 32 mm x 3,0 mm de espesor, en bobina de 50 m y color blanco, aluminio soldado a tope, barrera antidifusión de oxigeno de 5 capas PERT/Al/PERT, temperatura máxima de trabajo 95ºC y presión máxima 10 bar, fabricada según Norma ISO 21003.
