# Té móvil Nexus 25-3/4"-25 mm - de RWC

- Propiedad del archivo: CONSTRUNARIO
- Formato: FIEBDC-3/2012
- Programa: Construnario Versión 3.51
- Fecha de los precios: 23/10/2023
- Divisa: EUR

**SN03253425FBS** u Té móvil Nexus 25-3/4"-25 mm - de RWC
Té móvil PPSU Nexus 25-3/4"-25 mm, con orificio de control de posicionamiento de la tubería, junta especial que le permite garantizar la estanqueidad por la parte interior del tubo, indicador de seguridad "bevel ring" que nos indica si la unión con la tubería es correcta y segura, emblistado en bolsa unitaria, con código de barras y código de producto. Accesorio válido para tuberías PEXa, PEXa UV Black, PEXaEVOH 5, Multilayer y PERT EVOH 5, según la aplicación. La aleación del cuerpo de laton está bajo la composición CW617N, es muy resistente a corrosión según norma UNE EN 12165. La rosca es tipo "Whitworth BSP paralela" con una profundidad de 14 mm.
