# Caja para colector en PPSU en fontaneria de 350x500 mm - de RWC

- Propiedad del archivo: CONSTRUNARIO
- Formato: FIEBDC-3/2012
- Programa: Construnario Versión 3.51
- Fecha de los precios: 23/10/2023
- Divisa: EUR

**SN7PCB2** u Caja para colector en PPSU en fontaneria de 350x500 mm - de RWC
Caja para colector SharkBite Nexus, con disposición para albergar distintas salidas, enfunción de si lleván llave de corte a la entrada o no. Su dimensión es 350 alto x 500 ancho x 95 profundidad, medida en milimetros, fabricada en PVC, incluye tapadera para su posterior cierre.
