# Colector SharkBite Nexus (PPSU) 3/4"-20161616 - de RWC

- Propiedad del archivo: CONSTRUNARIO
- Formato: FIEBDC-3/2012
- Programa: Construnario Versión 3.51
- Fecha de los precios: 23/10/2023
- Divisa: EUR

**SN7C3420316** u Colector SharkBite Nexus (PPSU) 3/4"-20161616 - de RWC
Colector SharkBite Nexus, fabricado integramente en polifenilsulfona (PPSU), entrada de conexión a tubería con inserto metálico de metálica 3/4" rosca gas (ISO 228-1) y salidas 20-16-16-16 mm Nexus. Dada su versatilidad puede instalarse en techo girando 180º, el módulo o módulos que interese, tambien pueden instalarse en cajas de registro.
