# Colector SharkBite Press (PPSU) 3/4"-1616 - de RWC

- Propiedad del archivo: CONSTRUNARIO
- Formato: FIEBDC-3/2012
- Programa: Construnario Versión 3.51
- Fecha de los precios: 23/10/2023
- Divisa: EUR

**SNP7C34216** u Colector SharkBite Press (PPSU) 3/4"-1616 - de RWC
Colector SharkBite Press, fabricado su cuerpo en polifenilsulfona (PPSU), y sus casquillos en acero inoxidable AISI-304, la entrada de conexión a tubería en 3/4" y salidas 16-16 mm Press. Dada su versatilidad puede instalarse en techo girando 180º, el módulo o módulos que interese, tambien pueden instalarse en cajas de registro.Colector válido para tuberías SharkBite PEX-a, SharkBite PEX-a UV Black Protection y SharkBite MULTILAYER. Admite tres tipo de prensado, "U", "RF" y "TH". Su temperatura máxima de trabajo es de 95ºC y la presión de 16 bar.
