# Biselador interior, exterior de 32 mm - de RWC

- Propiedad del archivo: CONSTRUNARIO
- Formato: FIEBDC-3/2012
- Programa: Construnario Versión 3.51
- Fecha de los precios: 23/10/2023
- Divisa: EUR

**SN0732** u Biselador interior, exterior de 32 mm - de RWC
Herramienta para biselar la tubería, por ambas caras, interna y externa, posee una doble cuchilla de acero templado, está fabricado en polipropileno.
