# Tijeras cortatubos - de RWC

- Propiedad del archivo: CONSTRUNARIO
- Formato: FIEBDC-3/2012
- Programa: Construnario Versión 3.51
- Fecha de los precios: 23/10/2023
- Divisa: EUR

**SN0716202532** u Tijeras cortatubos - de RWC
Tijeras cortatubos, válida para cortar tubos, de diámetros de 16-20-25-26-32 mm. Es precisa gracias a su cuchilla en “V” que permite un corte fácil, perpendicular y una deformación reducida del tubo. Es práctica porque su apertura es automática, gracias a un muelle que mantiene abierta la empuñadura inferior. El cortatubos siempre está listo para cortar. Su empuñadura antideslizante para una sujeción firme en la mano. Material a cortar: PVC, PE, PER, PEX, tubo plástico flexible, tubo de riego, tubo de irrigación. Pestillo de bloqueo: mantiene la empuñadura inferior cerrada: fácil de manipular. No hay riesgo de lesión. Ergonomía: la forma especial de la empuñadura inferior se adapta a todos los tamaños de manos.
