# Tubería SharkBite PEX-a 20x1,9 mm, corrug. roja - bobina 50 m - de RWC

- Propiedad del archivo: CONSTRUNARIO
- Formato: FIEBDC-3/2012
- Programa: Construnario Versión 3.51
- Fecha de los precios: 23/10/2023
- Divisa: EUR

**S820S5CA50** m Tubería SharkBite PEX-a 20x1,9 mm, corrug. roja - bobina 50 m - de RWC
Tubería de polietileno reticulado SharkBite (PE-Xa), de 20 mm x 1,9 mm de espesor, en bobina de 50 metros y color natural, con tubo corrugado de color rojo, para agua caliente. Fabricación por sistema peróxido Xa, que le aporta una gran flexibilidad y una perfecta homogeneización de la reticulación, son muy resistentes a la corrosión, presentan una excelente memoria térmica y son ligeras y flexibles. Temperatura máxima de trabajo 95ºC y presión máxima 8 bar, fabricada según Norma ISO 15875.
