# Tubería SharkBite PEX-a EVOH de 16x2,0 mm -bobina 120 metros- - de RWC

- Propiedad del archivo: CONSTRUNARIO
- Formato: FIEBDC-3/2012
- Programa: Construnario Versión 3.51
- Fecha de los precios: 23/10/2023
- Divisa: EUR

**S816S4EVR120** m Tubería SharkBite PEX-a EVOH de 16x2,0 mm -bobina 120 metros- - de RWC
Tubería de polietileno reticulado Sharkbite (PE-Xa), con barrera antidifusión de oxígeno EVOH, de 16 mm x 2,0 mm de espesor, en bobina de 120 metros y color roja. Fabricación por sistema peróxido Xa, que le aporta una gran flexibilidad y una perfecta homogeneización de la reticulación, son muy resistentes a la corrosión, presentan una excelente memoria térmica y son ligeras y flexibles. Temperatura máxima de trabajo 95ºC y presión máxima 8 bar, fabricada según Norma ISO 15875 y DIN 4726.
