# Tubería SharkBite PEX-a EVOH de 32x2,9 mm -bobina 50 metros- - de RWC

- Propiedad del archivo: CONSTRUNARIO
- Formato: FIEBDC-3/2012
- Programa: Construnario Versión 3.51
- Fecha de los precios: 23/10/2023
- Divisa: EUR

**S832S5EVR50** m Tubería SharkBite PEX-a EVOH de 32x2,9 mm -bobina 50 metros- - de RWC
Tubería de polietileno reticulado Sharkbite (PE-Xa), con barrera antidifusión de oxígeno EVOH, de 32 mm x 2,9 mm de espesor, en bobina de 50 metros y color roja. Fabricación por sistema peróxido Xa, que le aporta una gran flexibilidad y una perfecta homogeneización de la reticulación, son muy resistentes a la corrosión, presentan una excelente memoria térmica y son ligeras y flexibles. Temperatura máxima de trabajo 95ºC y presión máxima 8 bar, fabricada según Norma ISO 15875 y DIN 4726.
