# Placa base suelo radiante SharkBite R - de RWC

- Propiedad del archivo: CONSTRUNARIO
- Formato: FIEBDC-3/2012
- Programa: Construnario Versión 3.51
- Fecha de los precios: 23/10/2023
- Divisa: EUR

**SN7FP140** u Placa base suelo radiante SharkBite R - de RWC
Placa base para suelo radiante, de 41 mm de altura, 20 mm de tetón y 21 mm de base, fabricada en EPS, poliestireno expandido, moldeado y microfundido medidante vapor de agua, consiguiendo una total impermeabilidad al agua, sistema totalmente estanco, sin posibilidad de puentes térmicos, gracias a su machiembrado tipo "U". Film exterior de polietileno de alta densidad en color azul. Por su diseño, evita la necesidad de grapas para la tubería. se embalan en cajas de cartón, cerradas, para evitar su manipulación, cada unidad de placa se corresponde con 0,88 m2, 1310x670 mm. La plancha es válida para tubos de 16-17-18 y 20 mm. Su densidad es de 40 Kg/m3, la resistencia a la compresión entre 100 y 350 kPa, su conductividad térmica es de 0,035 W/mk. La distancia entre tubos es de 6,5-13 ó 19,5 cm, su plastificado es termoconformado. Estas Placas cumplen con la normativa vigente respecto a Materiales Aislantes Termicos UNE-EN 13163.
