# Sistema curvatubos 4 posiciones en 16 mm - de RWC

- Propiedad del archivo: CONSTRUNARIO
- Formato: FIEBDC-3/2012
- Programa: Construnario Versión 3.51
- Fecha de los precios: 23/10/2023
- Divisa: EUR

**SN7CTFX16** u Sistema curvatubos 4 posiciones en 16 mm - de RWC
Curvatubos de 16 mm x 153 mm, sistema patentado para curvar y orientar tuberías en calefacción, fontanería y climatiziación. el sistema permite adoptar cuatro diferentes ángulos de curvado u orientación
