# Caja metálica para colector de 11 a 13 salídas - de RWC

- Propiedad del archivo: CONSTRUNARIO
- Formato: FIEBDC-3/2012
- Programa: Construnario Versión 3.51
- Fecha de los precios: 23/10/2023
- Divisa: EUR

**SN7MC3** u Caja metálica para colector de 11 a 13 salídas - de RWC
Caja metálica para colector de 2 a 5 salidas, para colectores SharkBite FLOOR, el material es acero galvanizado, bastidor y puerta lacadas en blanco, es regulable en altura y en profundidad. Las medidas en milimetros son 600 alto x 700 largo x110 ancho.
