# Actuador electrico para colector 24 Vac. - de RWC

- Propiedad del archivo: CONSTRUNARIO
- Formato: FIEBDC-3/2012
- Programa: Construnario Versión 3.51
- Fecha de los precios: 23/10/2023
- Divisa: EUR

**SKIT450014** u Actuador electrico para colector 24 Vac. - de RWC
Actuador eléctrico 24 Vac, para colector SharkBite Floor, normalmente cerrado, acoplable a válvulas termostatizables para cada circuito. La conexión es metrica, M30, tipo gas. El diseño compacto permite la fácil y rápida instalación en caulquier posición, posee dos ventanas de visión , una roja y otra verde.
