# Válvula de esfera recta azul - de RWC

- Propiedad del archivo: CONSTRUNARIO
- Formato: FIEBDC-3/2012
- Programa: Construnario Versión 3.51
- Fecha de los precios: 23/10/2023
- Divisa: EUR

**SKIT450001** u Válvula de esfera recta azul - de RWC
Válvula de esfera macho-hembra en escuadra de 1", para colector suelo radiante SharkBite FLOOR. En color azul.
