# Caja de conexiones para suelo radiante - de RWC

- Propiedad del archivo: CONSTRUNARIO
- Formato: FIEBDC-3/2012
- Programa: Construnario Versión 3.51
- Fecha de los precios: 23/10/2023
- Divisa: EUR

**SN7WIRE** u Caja de conexiones para suelo radiante - de RWC
Caja El NovaMaster EL Basic, 6 zonas es una caja de conexiones para instalaciones de calefacción por suelo radiante, permitiendo la conexión de los termostatos con los actuadores para cada zona. La fijación de la caja puede ser directamente sobre la pared o sobre un riel DIN (para facilitar el ensamblado con el módulo NovaMaster EL SlaveBox). El estado de cada zona esta indicado con un LED. La utilización de un módulo NovaMaster EL SlaveBox permite ampliar la instalación. (Se necesita una instalación 24 VAC con transformador ref: 298.9316.500). - Arquitectura modular: los módulos de conexión se pueden conectar por enchufe. - Módulo disponible con lógica de bombeo. - Posibilidad de activación de servomotores de 24 V en el NovaMaster EL Basic por medio de transformador. - conexión inequívoca de termostatos ambientales y servomotores. - Montaje mural directo o Montaje sobre riel DIN. - Testigo de funcionamiento de diodos luminosos - Silencioso. - Exento de desgaste. - Supone un gran ahorro energético.
