# Colector rosca hembra 1" de 2 vías. INOX - de RWC

- Propiedad del archivo: CONSTRUNARIO
- Formato: FIEBDC-3/2012
- Programa: Construnario Versión 3.51
- Fecha de los precios: 23/10/2023
- Divisa: EUR

**MANA45202** u Colector rosca hembra 1" de 2 vías. INOX - de RWC
Colector 2 vías, para suelo radiante SharkBite FLOOR, de acero inoxidable AISI 304. Constan de dos barras múltiples, una para la impulsión y otra para el retorno, con válvulas de corte de bola de 1", grifo de vaciado y llenado. En la barra de impulsión, cada circuito tiene un caudalímetro regulable easy-to-read. Cada circuito en el retorno está equipado con un tapón de protección y válvula de control integral que permite al usuario ajustar el volumen de agua, o puede quitarse para el montaje de un cabezal o actuador eléctrico. Suministrado pre-montado en las placas de fijación. Colector de 1". Válvulas de impulsión y retorno incluidas. Termostatizable, caudalímetros, purgadores con grifo de llenado y vaciado. Conexiones Euroconus 3/4" y conjunto de placa fijación al colector. Las juntas son de fibra, las roscas BSP según normas ISO 228-1.
