# Tubería SharkBite PERT EVOH 20x2,0 mm -bobina 120 metros- - de RWC

- Propiedad del archivo: CONSTRUNARIO
- Formato: FIEBDC-3/2012
- Programa: Construnario Versión 3.51
- Fecha de los precios: 23/10/2023
- Divisa: EUR

**S820PEVN120** m Tubería SharkBite PERT EVOH 20x2,0 mm -bobina 120 metros- - de RWC
Tubería de polietileno reticulado Sharkbite PERT tipo II, con barrera antidifusión de oxígeno EVOH, de 20 mm x 2,0 mm de espesor, en bobina de 120 metros y color naranja. Son muy resistentes a la corrosión, son ligeras y flexibles. Temperatura máxima de trabajo 70ºC y presión máxima 4 bar, fabricada según Norma ISO 22391 y DIN 4726.
