# Consumo agua fria: Inodoro fluxor, sistema Multilayer-Nexus - de RWC

- Propiedad del archivo: CONSTRUNARIO
- Formato: FIEBDC-3/2012
- Programa: Construnario Versión 3.51
- Fecha de los precios: 23/10/2023
- Divisa: EUR
- Código: reliance-wor

**C1001RWC_211207** Consumo agua fria: Inodoro fluxor, sistema Multilayer-Nexus - de RWC
Instalación de punto de agua fría en inodoro fluxor, con tubería de 32x3,0 mm, SharkBite MULTILAYER (PERT/Al /PERT), en interior de vivienda, fabricadas según norma UNE-EN ISO 21003, y sistema Nexus, empotrada, según planos, incluso parte proporcional de accesorios, apertura y cierre de rozas, acesorios de albañilería. Totalmente terminada, probada y funcionando según normativa vigente CTE DB HS-4. No incluye los sanitarios ni la griferia.

| Código | Ud | Descripción | Rendimiento |
|---|---|---|---|
| S8L3250 | m | Tubería SharkBite Multilayer 32x3,0 mm - bobina 50 metros (material) | 8.000 |
| SN03323232 | u | Té igual Nexus 32 mm (material) | 1.000 |
| SN013201FBSW | u | Racor móvil cuerpo latón Nexus 32-1" (material) | 1.000 |
| SN023232 | u | Codo igual Nexus 32 mm (material) | 1.000 |
| O01OA030 | h | Oficial primera fontanería (mano de obra) | 0.400 |
| A07B0010 | m | Apertura y sellado de rozas en edificacion fontanería (material) | 2.000 |
| %0.03 | % | Costes indirectos | 0 % |

## Recursos

**S8L3250** m Tubería SharkBite Multilayer 32x3,0 mm - bobina 50 metros
Tubería SharkBite Multilayer de 32 mm x 3,0 mm de espesor, en bobina de 50 m y color blanco, aluminio soldado a tope, barrera antidifusión de oxigeno de 5 capas PERT/Al/PERT, temperatura máxima de trabajo 95ºC y presión máxima 10 bar, fabricada según Norma ISO 21003.

**SN03323232** u Té igual Nexus 32 mm
Té igual PPSU Nexus 32 mm, con orificio de control de posicionamiento de la tubería, junta especial que le permite garantizar la estanqueidad por la parte interior del tubo, indicador de seguridad "bevel ring" que nos indica si la unión con la tubería es correcta y segura, emblistado en bolsa unitaria, con código de barras y código de producto. Accesorio válido para tuberías PEXa, PEXa UV Black, PEXaEVOH 5, Multilayer y PERT EVOH 5, según la aplicación. ~LSN03323232ESPEn la bolsa unitaria se registra el día y la hora de su envasado, para garantizar y ofrecer un mejor control de calidad. SN03323232.RTF

**SN013201FBSW** u Racor móvil cuerpo latón Nexus 32-1"
Racor móvil PPSU Nexus 32-1" mm, con orificio de control de posicionamiento de la tubería, junta especial que le permite garantizar la estanqueidad por la parte interior del tubo, indicador de seguridad "bevel ring" que nos indica si la unión con la tubería es correcta y segura, emblistado en bolsa unitaria, con código de barras y código de producto. Accesorio válido para tuberías PEXa, PEXa UV Black, PEXaEVOH 5, Multilayer y PERT EVOH 5, según la aplicación.La aleación del cuerpo de laton está bajo la composición CW617N, es muy resistente a corrosión según norma UNE EN 12165. La rosca es tipo "Whitworth BSP paralela" con una profundidad de 14 mm.

**SN023232** u Codo igual Nexus 32 mm
Codo igual PPSU Nexus 32 mm, con orificio de control de posicionamiento de la tubería, junta especial que le permite garantizar la estanqueidad por la parte interior del tubo, indicador de seguridad "bevel ring" que nos indica si la unión con la tubería es correcta y segura, emblistado en bolsa unitaria, con código de barras y código de producto. Accesorio válido para tuberías PEXa, PEXa UV Black, PEXaEVOH 5, Multilayer y PERT EVOH 5, según la aplicación.

**O01OA030** h Oficial primera fontanería
Mano de obra de Oficial de Fontanería

**A07B0010** m Apertura y sellado de rozas en edificacion fontanería
Apertura de rozas en instalaciones de edificación en fontaneria, tanto para rehabilitación como para obra nueva, realizándola con rozadora eléctrica, incluso limpieza y acopio de escombros a pié de carga, sellado con mortero 1:5 de cemento y arena y p.p. de pequeño material.

**%0.03** % Costes indirectos
CCostes indirectos.
