# Canalización agua Multilayer-Nexus Ø16 - de RWC

- Propiedad del archivo: CONSTRUNARIO
- Formato: FIEBDC-3/2012
- Programa: Construnario Versión 3.51
- Fecha de los precios: 23/10/2023
- Divisa: EUR
- Código: reliance-wor

**C1001RWC_21141** m Canalización agua Multilayer-Nexus Ø16 - de RWC
Acometida general con tubería SharkBite MULTILAYER (PERT/Al/PERT), de 16x2,0 mm, unidas mediante sistema push fit Nexus, llegando hasta el cuarto de contadores, suspendida mediante abrazaderas, totalmente instalada, probada y funcionando según normativa vigente CTE DB HS-4.

| Código | Ud | Descripción | Rendimiento |
|---|---|---|---|
| O01OA030 | h | Oficial primera fontanería (mano de obra) | 0.180 |
| S8L16100 | m | Tubería SharkBite Multilayer 16x2,0 mm - bobina 100 metros (material) | 1.000 |
| ABRA16 | u | Abrazadera sujección tubería 16 mm (material) | 0.200 |
| SN001616 | u | Manguito unión Nexus 16 mm (material) | 0.200 |
| SN021616 | u | Codo igual Nexus 16 mm (material) | 0.200 |
| SN03161616 | u | Té igual Nexus 16 mm (material) | 0.100 |
| %0.03 | % | Costes indirectos | 0 % |

## Recursos

**O01OA030** h Oficial primera fontanería
Mano de obra de Oficial de Fontanería

**S8L16100** m Tubería SharkBite Multilayer 16x2,0 mm - bobina 100 metros
Tubería SharkBite Multilayer de 16 mm x 2,0 mm de espesor, en bobina de 100 m y color blanco, aluminio soldado a tope, barrera antidifusión de oxigeno de 5 capas PERT/Al/PERT, temperatura máxima de trabajo 95ºC y presión máxima 10 bar, fabricada según Norma ISO 21003.

**ABRA16** u Abrazadera sujección tubería 16 mm
Abrazadera clip sujección tubería 16 mm exterior

**SN001616** u Manguito unión Nexus 16 mm
Manguito unión PPSU Nexus 16 mm, con orificio de control de posicionamiento de la tubería, junta especial que le permite garantizar la estanqueidad por la parte interior del tubo, indicador de seguridad "bevel ring" que nos indica si la unión con la tubería es correcta y segura, emblistado en bolsa unitaria, con código de barras y código de producto. Accesorio válido para tuberías PEXa, PEXa UV Black, PEXa EVOH 5, Multilayer y PERT EVOH 5, según la aplicación.

**SN021616** u Codo igual Nexus 16 mm
Codo igual Nexus PPSU 16 mm, con orificio de control de posicionamiento de la tubería, junta especial que le permite garantizar la estanqueidad por la parte interior del tubo, indicador de seguridad "bevel ring" que nos indica si la unión con la tubería es correcta y segura, emblistado en bolsa unitaria, con código de barras y código de producto. Accesorio válido para tuberías PEXa, PEXa UV Black, PEXaEVOH 5, Multilayer y PERT EVOH 5, según la aplicación.

**SN03161616** u Té igual Nexus 16 mm
Té igual PPSU Nexus 16 mm, con orificio de control de posicionamiento de la tubería, junta especial que le permite garantizar la estanqueidad por la parte interior del tubo, indicador de seguridad "bevel ring" que nos indica si la unión con la tubería es correcta y segura, emblistado en bolsa unitaria, con código de barras y código de producto. Accesorio válido para tuberías PEXa, PEXa UV Black, PEXaEVOH 5, Multilayer y PERT EVOH 5, según la aplicación.

**%0.03** % Costes indirectos
CCostes indirectos.
