# Montante agua caliente SharkBite Multilayer-Nexus Ø20 - de RWC

- Propiedad del archivo: CONSTRUNARIO
- Formato: FIEBDC-3/2012
- Programa: Construnario Versión 3.51
- Fecha de los precios: 23/10/2023
- Divisa: EUR
- Código: reliance-wor

**C1001RWC_21152** m Montante agua caliente SharkBite Multilayer-Nexus Ø20 - de RWC
Montante de agua caliente mediante tubería SharkBite MULTILAYER (PERT/Al/PERT), de Ø20 mm, espesor 2,0 mm, desde el cuarto de contadores hasta la llave general de entrada a vivienda, con p.p. de accesorios del mismo material y pieza metálica de transición para unir esta con el contador de la vivienda, según Norma UNE EN ISo 21003. Todo ello sujeto mediante abrazaderas, totalmente terminada, probada y funcionando según normativa vigente CTE DB HS-4.

| Código | Ud | Descripción | Rendimiento |
|---|---|---|---|
| O01OA030 | h | Oficial primera fontanería (mano de obra) | 0.080 |
| O01OA060 | h | Peón de fontanería (mano de obra) | 0.080 |
| ABRA20 | u | Abrazadera sujección tubería 20 mm (material) | 0.250 |
| S8L20100 | m | Tubería SharkBite Multilayer 20x2,0 mm - bobina 100 metros (material) | 1.000 |
| SN022020 | u | Codo igual Nexus 20 mm (material) | 0.050 |
| SN03202020 | u | Té igual Nexus 20 mm (material) | 0.050 |
| SN03202016 | u | Té reducida Nexus 20-20-16 mm (material) | 0.025 |
| E02EC0020 | m | Coquilla de espuma elastomérica e'=25 mm, ø'=22 mm (material) | 1.000 |
| %0.03 | % | Costes indirectos | 0 % |

## Recursos

**O01OA030** h Oficial primera fontanería
Mano de obra de Oficial de Fontanería

**O01OA060** h Peón de fontanería
Mano de obra de Peón de Fontanería

**ABRA20** u Abrazadera sujección tubería 20 mm
Abrazadera clip sujección tubería 20 mm exterior

**S8L20100** m Tubería SharkBite Multilayer 20x2,0 mm - bobina 100 metros
Tubería SharkBite Multilayer de 20 mm x 2,0 mm de espesor, en bobina de 500 m y color blanco, aluminio soldado a tope, barrera antidifusión de oxigeno de 5 capas PERT/Al/PERT, temperatura máxima de trabajo 95ºC y presión máxima 10 bar, fabricada según Norma ISO 21003.

**SN022020** u Codo igual Nexus 20 mm
Codo igual PPSU Nexus 20 mm, con orificio de control de posicionamiento de la tubería, junta especial que le permite garantizar la estanqueidad por la parte interior del tubo, indicador de seguridad "bevel ring" que nos indica si la unión con la tubería es correcta y segura, emblistado en bolsa unitaria, con código de barras y código de producto. Accesorio válido para tuberías PEXa, PEXa UV Black, PEXaEVOH 5, Multilayer y PERT EVOH 5, según la aplicación.

**SN03202020** u Té igual Nexus 20 mm
Té igual PPSU Nexus 20 mm, con orificio de control de posicionamiento de la tubería, junta especial que le permite garantizar la estanqueidad por la parte interior del tubo, indicador de seguridad "bevel ring" que nos indica si la unión con la tubería es correcta y segura, emblistado en bolsa unitaria, con código de barras y código de producto. Accesorio válido para tuberías PEXa, PEXa UV Black, PEXaEVOH 5, Multilayer y PERT EVOH 5, según la aplicación.

**SN03202016** u Té reducida Nexus 20-20-16 mm
Té reducida PPSU Nexus 20-20-16 mm, con orificio de control de posicionamiento de la tubería, junta especial que le permite garantizar la estanqueidad por la parte interior del tubo, indicador de seguridad "bevel ring" que nos indica si la unión con la tubería es correcta y segura, emblistado en bolsa unitaria, con código de barras y código de producto. Accesorio válido para tuberías PEXa, PEXa UV Black, PEXaEVOH 5, Multilayer y PERT EVOH 5, según la aplicación. ~LSN03202016ESPEn la bolsa unitaria se registra el día y la hora de su envasado, para garantizar y ofrecer un mejor control de calidad. SN03202016.RTF

**E02EC0020** m Coquilla de espuma elastomérica e'=25 mm, ø'=22 mm
Coquilla de espuma elastomérica e'=25 mm, p/diámetro ext. tubo ø'=22 mm, ø int. mín/máx coquilla 23-24,5 mm, SH/Armaflex

**%0.03** % Costes indirectos
CCostes indirectos.
