# Distribución agua fría Multilayer-Nexus Ø32 - de RWC

- Propiedad del archivo: CONSTRUNARIO
- Formato: FIEBDC-3/2012
- Programa: Construnario Versión 3.51
- Fecha de los precios: 23/10/2023
- Divisa: EUR
- Código: reliance-wor

**C1001RWC_21171** m Distribución agua fría Multilayer-Nexus Ø32 - de RWC
La distribución parte de la llave de entrada, con tubería SharkBite MULTILAYER, (PERT/AL/PERT) Ø32 mm, y accesorios Nexus, para agua fría, suspendida mediante abrazaderas, siempre en parte alta, o en todo caso, a un nivel superior a cualquiera de los aparatos, manteniéndose horizontalmente a ese nivel hasta las llaves de entrada a cada local húmedo a Ø25 mm, totalmente terminada, probada y funcionando según normativa vigente CTE DB HS-4.

| Código | Ud | Descripción | Rendimiento |
|---|---|---|---|
| O01OA030 | h | Oficial primera fontanería (mano de obra) | 0.320 |
| O01OA060 | h | Peón de fontanería (mano de obra) | 0.320 |
| S8L3250 | m | Tubería SharkBite Multilayer 32x3,0 mm - bobina 50 metros (material) | 1.000 |
| S8L2550 | m | Tubería SharkBite Multilayer 25x2,5 mm - bobina 50 metros (material) | 1.250 |
| SN022525 | u | Codo igual Nexus 25 mm (material) | 0.670 |
| SN03322525 | u | Té reducida Nexus 32-25-25 mm (material) | 0.330 |
| SN002532 | u | Manguito reducido Nexus 32-25 mm (material) | 0.660 |
| ABRA32 | u | Abrazadera sujección tubería 32 mm (material) | 0.300 |
| ABRA25 | u | Abrazadera sujección tubería 25 mm (material) | 0.400 |
| %0.03 | % | Costes indirectos | 0 % |

## Recursos

**O01OA030** h Oficial primera fontanería
Mano de obra de Oficial de Fontanería

**O01OA060** h Peón de fontanería
Mano de obra de Peón de Fontanería

**S8L3250** m Tubería SharkBite Multilayer 32x3,0 mm - bobina 50 metros
Tubería SharkBite Multilayer de 32 mm x 3,0 mm de espesor, en bobina de 50 m y color blanco, aluminio soldado a tope, barrera antidifusión de oxigeno de 5 capas PERT/Al/PERT, temperatura máxima de trabajo 95ºC y presión máxima 10 bar, fabricada según Norma ISO 21003.

**S8L2550** m Tubería SharkBite Multilayer 25x2,5 mm - bobina 50 metros
Tubería SharkBite Multilayer de 25 mm x 2,5 mm de espesor, en bobina de 50 m y color blanco, aluminio soldado a tope, barrera antidifusión de oxigeno de 5 capas PERT/Al/PERT, temperatura máxima de trabajo 95ºC y presión máxima 10 bar, fabricada según Norma ISO 21003.

**SN022525** u Codo igual Nexus 25 mm
Codo igual PPSU Nexus 25 mm, con orificio de control de posicionamiento de la tubería, junta especial que le permite garantizar la estanqueidad por la parte interior del tubo, indicador de seguridad "bevel ring" que nos indica si la unión con la tubería es correcta y segura, emblistado en bolsa unitaria, con código de barras y código de producto. Accesorio válido para tuberías PEXa, PEXa UV Black, PEXaEVOH 5, Multilayer y PERT EVOH 5, según la aplicación.

**SN03322525** u Té reducida Nexus 32-25-25 mm
Té reducida PPSU Nexus 32-25-25 mm, con orificio de control de posicionamiento de la tubería, junta especial que le permite garantizar la estanqueidad por la parte interior del tubo, indicador de seguridad "bevel ring" que nos indica si la unión con la tubería es correcta y segura, emblistado en bolsa unitaria, con código de barras y código de producto. Accesorio válido para tuberías PEXa, PEXa UV Black, PEXaEVOH 5, Multilayer y PERT EVOH 5, según la aplicación. ~LSN03322525ESPEn la bolsa unitaria se registra el día y la hora de su envasado, para garantizar y ofrecer un mejor control de calidad. SN03322525.RTF

**SN002532** u Manguito reducido Nexus 32-25 mm
Manguito reducido PPSU Nexus 32-25 mm, con orificio de control de posicionamiento de la tubería, junta especial que le permite garantizar la estanqueidad por la parte interior del tubo, indicador de seguridad "bevel ring" que nos indica si la unión con la tubería es correcta y segura, emblistado en bolsa unitaria, con código de barras y código de producto. Accesorio válido para tuberías PEXa, PEXa UV Black, PEXaEVOH 5, Multilayer y PERT EVOH 5, según la aplicación.

**ABRA32** u Abrazadera sujección tubería 32 mm
Abrazadera clip sujección tubería 32 mm exterior

**ABRA25** u Abrazadera sujección tubería 25 mm
Abrazadera clip sujección tubería 25 mm exterior

**%0.03** % Costes indirectos
CCostes indirectos.
