# Instalación por tés de aseo sin ducha, Press - de RWC

- Propiedad del archivo: CONSTRUNARIO
- Formato: FIEBDC-3/2012
- Programa: Construnario Versión 3.51
- Fecha de los precios: 23/10/2023
- Divisa: EUR
- Código: reliance-wor

**M00030** u Instalación por tés de aseo sin ducha, Press - de RWC
Instalación de agua fría, caliente y retorno ACS, para un aseo dotado de lavabo e inodoro, mediante sistema de tes, con tubería SharkBite MULTILAYER (PERT/Al/PERT), fabricadas según norma UNE-EN ISO 21003, y sistema Press, empotrada, según planos, incluso parte proporcional de accesorios, apertura y cierre de rozas, acesorios de albañilería. Totalmente terminada, probada y funcionando según normativa vigente CTE DB HS-4. No incluye aparatos sanitarios, ni la griferia.

| Código | Ud | Descripción | Rendimiento |
|---|---|---|---|
| S8L16100 | m | Tubería SharkBite Multilayer 16x2,0 mm - bobina 100 metros (material) | 13.600 |
| SNP0716VE | u | LLave de corte esfera empotrar Press 16 mm (material) | 2.000 |
| SN07MO | u | Mando oculto para llave de corte (material) | 2.000 |
| SNP03161616 | u | Té igual Press 16 mm, cuerpo en PPSU, casquillo en acero inox, con orificio de control de posicionamiento de la tubería, junta especial que le permite garantizar la estanqueidad por la parte interior del tubo, emblistado en bolsa unitaria, con código de barras y código de producto. Accesorio válido para tuberías PEXa, PEXa UV Black, PEXaEVOH 5, Multilayer y PERT EVOH 5, según la aplicación. Prensados TIPO "RF", "U" y TH". (material) | 3.000 |
| SNP021616 | u | Codo igual Press 16 mm, cuerpo en PPSU, casquillo en acero inox, con orificio de control de posicionamiento de la tubería, junta especial que le permite garantizar la estanqueidad por la parte interior del tubo, emblistado en bolsa unitaria, con código de barras y código de producto. Accesorio válido para tuberías PEXa, PEXa UV Black, PEXaEVOH 5, Multilayer y PERT EVOH 5, según la aplicación. Prensados TIPO "RF", "U" y TH". ~LSNP021616ESPEn la bolsa unitaria se registra el día y la hora de su envasado, para garantizar y ofrecer un mejor control de calidad. SNP021616.RTF (material) | 3.000 |
| O01OA030 | h | Oficial primera fontanería (mano de obra) | 0.400 |
| O01OA060 | h | Peón de fontanería (mano de obra) | 0.400 |
| E02EC0010 | m | Coquilla de espuma elastomérica e'=25 mm, ø'=15 mm. (material) | 6.800 |
| A07B0010 | m | Apertura y sellado de rozas en edificacion fontanería (material) | 6.600 |
| %0.03 | % | Costes indirectos | 0 % |

## Recursos

**S8L16100** m Tubería SharkBite Multilayer 16x2,0 mm - bobina 100 metros
Tubería SharkBite Multilayer de 16 mm x 2,0 mm de espesor, en bobina de 100 m y color blanco, aluminio soldado a tope, barrera antidifusión de oxigeno de 5 capas PERT/Al/PERT, temperatura máxima de trabajo 95ºC y presión máxima 10 bar, fabricada según Norma ISO 21003.

**SNP0716VE** u LLave de corte esfera empotrar Press 16 mm
LLave de corte en esfera Press Ø16 mm, cuerpo en latón, casquillo en acero inox, con orificio de control de posicionamiento de la tubería, junta especial diseñada especialmente para asegurar la estanqueidad, casquillos y pinza en PPSU. Llave válida para tuberías PEXa, PEXa UV Black, PEXaEVOH 5, Multilayer, según aplicación. La aleación del material de la válvula está bajo la composición CW617N, es muy resistente a corrosión según norma UNE EN 12165. Prensados TIPO "RF", "U" y TH".

**SN07MO** u Mando oculto para llave de corte
Mando maneta para colocar en las llaves de esfera Nexus normales y en las tipo "U". Es válido para los diametros de 16 a 32 mm.

**O01OA030** h Oficial primera fontanería
Mano de obra de Oficial de Fontanería

**O01OA060** h Peón de fontanería
Mano de obra de Peón de Fontanería

**E02EC0010** m Coquilla de espuma elastomérica e'=25 mm, ø'=15 mm
Coquilla de espuma elastomérica e'=25 mm, p/diámetro ext. tubo ø'=15 mm, ø int. mín/máx coquilla 16-17,5 mm, SH/Armaflex

**A07B0010** m Apertura y sellado de rozas en edificacion fontanería
Apertura de rozas en instalaciones de edificación en fontaneria, tanto para rehabilitación como para obra nueva, realizándola con rozadora eléctrica, incluso limpieza y acopio de escombros a pié de carga, sellado con mortero 1:5 de cemento y arena y p.p. de pequeño material.

**%0.03** % Costes indirectos
CCostes indirectos.
