# Canalización agua MULTILAYER-Press Ø32 - de RWC

- Propiedad del archivo: CONSTRUNARIO
- Formato: FIEBDC-3/2012
- Programa: Construnario Versión 3.51
- Fecha de los precios: 23/10/2023
- Divisa: EUR
- Código: reliance-wor

**M00059** m Canalización agua MULTILAYER-Press Ø32 - de RWC
Acometida general con tubería SharkBite MULTILAYER (PERT/Al/PERT), de 32x3,0 mm, unidas mediante sistema Press, llegando hasta el cuarto de contadores, suspendida mediante abrazaderas, totalmente instalada, probada y funcionando según normativa vigente CTE DB HS-4.

| Código | Ud | Descripción | Rendimiento |
|---|---|---|---|
| O01OA030 | h | Oficial primera fontanería (mano de obra) | 0.180 |
| S8L3250 | m | Tubería SharkBite Multilayer 32x3,0 mm - bobina 50 metros (material) | 1.000 |
| ABRA32 | u | Abrazadera sujección tubería 32 mm (material) | 0.090 |
| SNP003232 | u | Manguito unión Press 32 mm, cuerpo en PPSU, casquillo en acero inox, con orificio de control de posicionamiento de la tubería, junta especial que le permite garantizar la estanqueidad por la parte interior del tubo, con grasa, apta para uso alimentario, para facilitar su unión con la tubería, emblistado en bolsa unitaria, con código de barras y código de producto. Accesorio válido para tuberías PEXa, PEXa UV Black, PEXaEVOH 5, Multilayer y PERT EVOH 5, según la aplicación. Prensados TIPO "RF", "U" y TH". (material) | 0.200 |
| SNP023232 | u | Codo igual Press 32 mm, cuerpo en PPSU, casquillo en acero inox, con orificio de control de posicionamiento de la tubería, junta especial que le permite garantizar la estanqueidad por la parte interior del tubo, emblistado en bolsa unitaria, con código de barras y código de producto. Accesorio válido para tuberías PEXa, PEXa UV Black, PEXaEVOH 5, Multilayer y PERT EVOH 5, según la aplicación. Prensados TIPO "RF", "U" y TH". (material) | 0.200 |
| SNP03323232 | u | Té igual Press 32 mm, cuerpo en PPSU, casquillo en acero inox, con orificio de control de posicionamiento de la tubería, junta especial que le permite garantizar la estanqueidad por la parte interior del tubo, emblistado en bolsa unitaria, con código de barras y código de producto. Accesorio válido para tuberías PEXa, PEXa UV Black, PEXaEVOH 5, Multilayer y PERT EVOH 5, según la aplicación. Prensados TIPO "RF", "U" y TH". (material) | 0.100 |
| %0.03 | % | Costes indirectos | 0 % |

## Recursos

**O01OA030** h Oficial primera fontanería
Mano de obra de Oficial de Fontanería

**S8L3250** m Tubería SharkBite Multilayer 32x3,0 mm - bobina 50 metros
Tubería SharkBite Multilayer de 32 mm x 3,0 mm de espesor, en bobina de 50 m y color blanco, aluminio soldado a tope, barrera antidifusión de oxigeno de 5 capas PERT/Al/PERT, temperatura máxima de trabajo 95ºC y presión máxima 10 bar, fabricada según Norma ISO 21003.

**ABRA32** u Abrazadera sujección tubería 32 mm
Abrazadera clip sujección tubería 32 mm exterior

**%0.03** % Costes indirectos
CCostes indirectos.
