# Montante agua caliente SharkBite MULTILAYER-Press Ø26 - de RWC

- Propiedad del archivo: CONSTRUNARIO
- Formato: FIEBDC-3/2012
- Programa: Construnario Versión 3.51
- Fecha de los precios: 23/10/2023
- Divisa: EUR
- Código: reliance-wor

**M00063** m Montante agua caliente SharkBite MULTILAYER-Press Ø26 - de RWC
Montante de agua caliente mediante tubería SharkBite MULTILAYER (PERT/Al/PERT), de Ø26 mm, espesor 3,0 mm, sistem press, desde el cuarto de contadores hasta la llave general de entrada a vivienda, con p.p. de accesorios del mismo material y pieza metálica de transición para unir esta con el contador de la vivienda, según Norma UNE EN ISo 21003. Todo ello sujeto mediante abrazaderas, totalmente terminada, probada y funcionando según normativa vigente CTE DB HS-4.

| Código | Ud | Descripción | Rendimiento |
|---|---|---|---|
| O01OA030 | h | Oficial primera fontanería (mano de obra) | 0.090 |
| O01OA060 | h | Peón de fontanería (mano de obra) | 0.090 |
| ABRA25 | u | Abrazadera sujección tubería 25 mm (material) | 0.225 |
| S8L2650 | m | Tubería SharkBite Multilayer 26x3,0 mm - bobina 50 metros (material) | 1.000 |
| SNP022626 | u | Codo igual Press 26 mm, cuerpo en PPSU, casquillo en acero inox, con orificio de control de posicionamiento de la tubería, junta especial que le permite garantizar la estanqueidad por la parte interior del tubo, emblistado en bolsa unitaria, con código de barras y código de producto. Accesorio válido para tuberías PEXa, PEXa UV Black, PEXaEVOH 5, Multilayer y PERT EVOH 5, según la aplicación. Prensados TIPO "RF", "U" y TH". (material) | 0.050 |
| SNP03262626 | u | Té igual Press 26 mm, cuerpo en PPSU, casquillo en acero inox, con orificio de control de posicionamiento de la tubería, junta especial que le permite garantizar la estanqueidad por la parte interior del tubo, emblistado en bolsa unitaria, con código de barras y código de producto. Accesorio válido para tuberías PEXa, PEXa UV Black, PEXaEVOH 5, Multilayer y PERT EVOH 5, según la aplicación. Prensados TIPO "RF", "U" y TH". (material) | 0.050 |
| SNP03262620 | u | Té reducida Press 26-26-20 mm, cuerpo en PPSU, casquillo en acero inox, con orificio de control de posicionamiento de la tubería, junta especial que le permite garantizar la estanqueidad por la parte interior del tubo, emblistado en bolsa unitaria, con código de barras y código de producto. Accesorio válido para tuberías PEXa, PEXa UV Black, PEXaEVOH 5, Multilayer y PERT EVOH 5, según la aplicación. Prensados TIPO "RF", "U" y TH". (material) | 0.025 |
| E02EC0030 | m | Coquilla de espuma elastomérica e'=25 mm, ø'=28 mm (material) | 1.000 |
| %0.03 | % | Costes indirectos | 0 % |

## Recursos

**O01OA030** h Oficial primera fontanería
Mano de obra de Oficial de Fontanería

**O01OA060** h Peón de fontanería
Mano de obra de Peón de Fontanería

**ABRA25** u Abrazadera sujección tubería 25 mm
Abrazadera clip sujección tubería 25 mm exterior

**S8L2650** m Tubería SharkBite Multilayer 26x3,0 mm - bobina 50 metros
Tubería SharkBite Multilayer de 26 mm x 2,3 mm de espesor, en bobina de 50 m y color blanco, aluminio soldado a tope, barrera antidifusión de oxigeno de 5 capas PERT/Al/PERT, temperatura máxima de trabajo 95ºC y presión máxima 10 bar, fabricada según Norma ISO 21003.

**E02EC0030** m Coquilla de espuma elastomérica e'=25 mm, ø'=28 mm
Coquilla de espuma elastomérica e'=25 mm, p/diámetro ext. tubo ø'=28 mm, ø int. mín/máx coquilla 29-30,5 mm, SH/Armaflex

**%0.03** % Costes indirectos
CCostes indirectos.
