# Montante agua fria SharkBite MULTILAYER-Press Ø16 - de RWC

- Propiedad del archivo: CONSTRUNARIO
- Formato: FIEBDC-3/2012
- Programa: Construnario Versión 3.51
- Fecha de los precios: 23/10/2023
- Divisa: EUR
- Código: reliance-wor

**M00065** m Montante agua fria SharkBite MULTILAYER-Press Ø16 - de RWC
Montante de agua fria mediante tubería SharkBite MULTILAYER (PERT/Al/PERT), de Ø16 mm, espesor 2,0 mm, sistema press, desde el cuarto de contadores hasta la llave general de entrada a vivienda, con p.p. de accesorios del mismo material y pieza metálica de transición para unir esta con el contador de la vivienda, según Norma UNE EN ISO 21003. Todo ello sujeto mediante abrazaderas, totalmente terminada, probada y funcionando según normativa vigente CTE DB HS-4.

| Código | Ud | Descripción | Rendimiento |
|---|---|---|---|
| O01OA030 | h | Oficial primera fontanería (mano de obra) | 0.070 |
| O01OA060 | h | Peón de fontanería (mano de obra) | 0.070 |
| ABRA16 | u | Abrazadera sujección tubería 16 mm (material) | 0.300 |
| S8L16100 | m | Tubería SharkBite Multilayer 16x2,0 mm - bobina 100 metros (material) | 1.000 |
| SNP021616 | u | Codo igual Press 16 mm, cuerpo en PPSU, casquillo en acero inox, con orificio de control de posicionamiento de la tubería, junta especial que le permite garantizar la estanqueidad por la parte interior del tubo, emblistado en bolsa unitaria, con código de barras y código de producto. Accesorio válido para tuberías PEXa, PEXa UV Black, PEXaEVOH 5, Multilayer y PERT EVOH 5, según la aplicación. Prensados TIPO "RF", "U" y TH". ~LSNP021616ESPEn la bolsa unitaria se registra el día y la hora de su envasado, para garantizar y ofrecer un mejor control de calidad. SNP021616.RTF (material) | 0.050 |
| SNP03161616 | u | Té igual Press 16 mm, cuerpo en PPSU, casquillo en acero inox, con orificio de control de posicionamiento de la tubería, junta especial que le permite garantizar la estanqueidad por la parte interior del tubo, emblistado en bolsa unitaria, con código de barras y código de producto. Accesorio válido para tuberías PEXa, PEXa UV Black, PEXaEVOH 5, Multilayer y PERT EVOH 5, según la aplicación. Prensados TIPO "RF", "U" y TH". (material) | 0.050 |
| %0.03 | % | Costes indirectos | 0 % |

## Recursos

**O01OA030** h Oficial primera fontanería
Mano de obra de Oficial de Fontanería

**O01OA060** h Peón de fontanería
Mano de obra de Peón de Fontanería

**ABRA16** u Abrazadera sujección tubería 16 mm
Abrazadera clip sujección tubería 16 mm exterior

**S8L16100** m Tubería SharkBite Multilayer 16x2,0 mm - bobina 100 metros
Tubería SharkBite Multilayer de 16 mm x 2,0 mm de espesor, en bobina de 100 m y color blanco, aluminio soldado a tope, barrera antidifusión de oxigeno de 5 capas PERT/Al/PERT, temperatura máxima de trabajo 95ºC y presión máxima 10 bar, fabricada según Norma ISO 21003.

**%0.03** % Costes indirectos
CCostes indirectos.
