# Llave de corte MULTILAYER-Press con pomo Ø16 - de RWC

- Propiedad del archivo: CONSTRUNARIO
- Formato: FIEBDC-3/2012
- Programa: Construnario Versión 3.51
- Fecha de los precios: 23/10/2023
- Divisa: EUR
- Código: reliance-wor

**M00075** u Llave de corte MULTILAYER-Press con pomo Ø16 - de RWC
Válvula de corte en esfera, Press, Ø16 mm, cuerpo en latón, composición CW617N, según norma UNE EN 12165 con tratamiento resistente a la corrosión, llevan una junta especial diseñada para asegurar la estanqueidad, tiene casquillos de acero inoxidable y pinza en PPSU, lleva un visor que nos indica si la unión con la tubería es correcta, estas se utilizan en conexiones de tuberías SharkBite MULTILAYER, empotrada, instalada en entrada a viviendas ó cuartos húmedos, incluso pomo y florón embellecedor, con parte proporcional de albañileria. Totalmente terminada, probada y funcionando según normativa vigente CTE DB HS-4.

| Código | Ud | Descripción | Rendimiento |
|---|---|---|---|
| O01OA030 | h | Oficial primera fontanería (mano de obra) | 0.080 |
| SNP0716VE | u | LLave de corte esfera empotrar Press 16 mm (material) | 1.000 |
| SN07MP | u | Mando pomo para llave de corte (material) | 1.000 |
| %0.03 | % | Costes indirectos | 0 % |

## Recursos

**O01OA030** h Oficial primera fontanería
Mano de obra de Oficial de Fontanería

**SNP0716VE** u LLave de corte esfera empotrar Press 16 mm
LLave de corte en esfera Press Ø16 mm, cuerpo en latón, casquillo en acero inox, con orificio de control de posicionamiento de la tubería, junta especial diseñada especialmente para asegurar la estanqueidad, casquillos y pinza en PPSU. Llave válida para tuberías PEXa, PEXa UV Black, PEXaEVOH 5, Multilayer, según aplicación. La aleación del material de la válvula está bajo la composición CW617N, es muy resistente a corrosión según norma UNE EN 12165. Prensados TIPO "RF", "U" y TH".

**SN07MP** u Mando pomo para llave de corte
Mando pomo para colocar en las llaves de esfera Nexus normales y en las tipo "U". Es válido para los diametros de 16 a 32 mm. ~LSN07MPESPEn la bolsa unitaria se registra el día y la hora de su envasado, para garantizar y ofrecer un mejor control de calidad. SN07MP.RTF

**%0.03** % Costes indirectos
CCostes indirectos.
