# Consumo agua fria: Ducha, sistema PEXa-Nexus - de RWC

- Propiedad del archivo: CONSTRUNARIO
- Formato: FIEBDC-3/2012
- Programa: Construnario Versión 3.51
- Fecha de los precios: 23/10/2023
- Divisa: EUR
- Código: reliance-wor

**M00108** Consumo agua fria: Ducha, sistema PEXa-Nexus - de RWC
Instalación de punto de agua fría en ducha, con tubería de 16x1,8 mm, SharkBite PEXa, en interior de vivienda, fabricadas según norma ISO 15875, y sistema Nexus, empotrada, según planos, incluso parte proporcional de accesorios, apertura y cierre de rozas, acesorios de albañilería. Totalmente terminada, probada y funcionando según normativa vigente CTE DB HS-4. No incluye los sanitarios ni la griferia.

| Código | Ud | Descripción | Rendimiento |
|---|---|---|---|
| S816S4T100 | m | Tubería SharkBite PEXa de 16x1,8 mm - bobina de 100 metros (material) | 4.000 |
| SN022012FB | u | Codo terminal hembra inserto metálico Nexus 20-1/2" (material) | 1.000 |
| SN022020 | u | Codo igual Nexus 20 mm (material) | 1.000 |
| O01OA030 | h | Oficial primera fontanería (mano de obra) | 0.200 |
| A07B0010 | m | Apertura y sellado de rozas en edificacion fontanería (material) | 1.500 |
| %0.03 | % | Costes indirectos | 0 % |

## Recursos

**S816S4T100** m Tubería SharkBite PEXa de 16x1,8 mm - bobina de 100 metros
Tubería de polietileno reticulado Sharkbite (PE-Xa), de 16 mm x 1,8 mm de espesor, en bobina de 100 metros y color natural. Fabricación por sistema peróxido Xa, que le aporta una gran flexibilidad y una perfecta homogeneización de la reticulación, son muy resistentes a la corrosión, presentan una excelente memoria térmica y son ligeras y flexibles. Temperatura máxima de trabajo 95ºC y presión máxima 8 bar, fabricada según Norma ISO 15875.

**SN022012FB** u Codo terminal hembra inserto metálico Nexus 20-1/2"
Codo terminal hembra inserto metálico PPSU Nexus 20-1/2" mm, con orificio de control de posicionamiento de la tubería, junta especial que le permite garantizar la estanqueidad por la parte interior del tubo, indicador de seguridad "bevel ring" que nos indica si la unión con la tubería es correcta y segura, emblistado en bolsa unitaria, con código de barras y código de producto. Accesorio válido para tuberías PEXa, PEXa UV Black, PEXaEVOH 5, Multilayer y PERT EVOH 5, según la aplicación. La aleación del inserto metálico está bajo la composición CW617N, es muy resistente a corrosión según norma UNE EN 12165. La rosca es tipo "Whitworth BSP paralela" con una profundidad de 14 mm.

**SN022020** u Codo igual Nexus 20 mm
Codo igual PPSU Nexus 20 mm, con orificio de control de posicionamiento de la tubería, junta especial que le permite garantizar la estanqueidad por la parte interior del tubo, indicador de seguridad "bevel ring" que nos indica si la unión con la tubería es correcta y segura, emblistado en bolsa unitaria, con código de barras y código de producto. Accesorio válido para tuberías PEXa, PEXa UV Black, PEXaEVOH 5, Multilayer y PERT EVOH 5, según la aplicación.

**O01OA030** h Oficial primera fontanería
Mano de obra de Oficial de Fontanería

**A07B0010** m Apertura y sellado de rozas en edificacion fontanería
Apertura de rozas en instalaciones de edificación en fontaneria, tanto para rehabilitación como para obra nueva, realizándola con rozadora eléctrica, incluso limpieza y acopio de escombros a pié de carga, sellado con mortero 1:5 de cemento y arena y p.p. de pequeño material.

**%0.03** % Costes indirectos
CCostes indirectos.
