# Distribución agua fría PEXa-Nexus Ø25 - de RWC

- Propiedad del archivo: CONSTRUNARIO
- Formato: FIEBDC-3/2012
- Programa: Construnario Versión 3.51
- Fecha de los precios: 23/10/2023
- Divisa: EUR
- Código: reliance-wor

**M00154** m Distribución agua fría PEXa-Nexus Ø25 - de RWC
La distribución parte de la llave de entrada, con tubería SharkBite PEXa Ø25 mm y accesorios Nexus, para agua fría, suspendida mediante abrazaderas, siempre en parte alta, o en todo caso, a un nivel superior a cualquiera de los aparatos, manteniéndose horizontalmente a ese nivel hasta las llaves de entrada a cada local húmedo a Ø25 mm, totalmente terminada, probada y funcionando según normativa vigente CTE DB HS-4.

| Código | Ud | Descripción | Rendimiento |
|---|---|---|---|
| O01OA030 | h | Oficial primera fontanería (mano de obra) | 0.290 |
| O01OA060 | h | Peón de fontanería (mano de obra) | 0.290 |
| S825S5T100 | m | Tubería SharkBite PEXa de 25x2,3 mm - bobina de 100 metros (material) | 1.000 |
| SN022525 | u | Codo igual Nexus 25 mm (material) | 0.500 |
| SN03252525 | u | Té igual Nexus 25 mm (material) | 0.170 |
| SN002532 | u | Manguito reducido Nexus 32-25 mm (material) | 0.170 |
| ABRA25 | u | Abrazadera sujección tubería 25 mm (material) | 3.000 |
| %0.03 | % | Costes indirectos | 0 % |

## Recursos

**O01OA030** h Oficial primera fontanería
Mano de obra de Oficial de Fontanería

**O01OA060** h Peón de fontanería
Mano de obra de Peón de Fontanería

**S825S5T100** m Tubería SharkBite PEXa de 25x2,3 mm - bobina de 100 metros
Tubería de polietileno reticulado Sharkbite (PE-Xa), de 25 mm x 2,3 mm de espesor, en bobina de 100 metros y color natural. Fabricación por sistema peróxido Xa, que le aporta una gran flexibilidad y una perfecta homogeneización de la reticulación, son muy resistentes a la corrosión, presentan una excelente memoria térmica y son ligeras y flexibles. Temperatura máxima de trabajo 95ºC y presión máxima 8 bar, fabricada según Norma ISO 15875.

**SN022525** u Codo igual Nexus 25 mm
Codo igual PPSU Nexus 25 mm, con orificio de control de posicionamiento de la tubería, junta especial que le permite garantizar la estanqueidad por la parte interior del tubo, indicador de seguridad "bevel ring" que nos indica si la unión con la tubería es correcta y segura, emblistado en bolsa unitaria, con código de barras y código de producto. Accesorio válido para tuberías PEXa, PEXa UV Black, PEXaEVOH 5, Multilayer y PERT EVOH 5, según la aplicación.

**SN03252525** u Té igual Nexus 25 mm
Té igual PPSU Nexus 25 mm, con orificio de control de posicionamiento de la tubería, junta especial que le permite garantizar la estanqueidad por la parte interior del tubo, indicador de seguridad "bevel ring" que nos indica si la unión con la tubería es correcta y segura, emblistado en bolsa unitaria, con código de barras y código de producto. Accesorio válido para tuberías PEXa, PEXa UV Black, PEXaEVOH 5, Multilayer y PERT EVOH 5, según la aplicación. ~LSN03252525ESPEn la bolsa unitaria se registra el día y la hora de su envasado, para garantizar y ofrecer un mejor control de calidad. SN03252525.RTF

**SN002532** u Manguito reducido Nexus 32-25 mm
Manguito reducido PPSU Nexus 32-25 mm, con orificio de control de posicionamiento de la tubería, junta especial que le permite garantizar la estanqueidad por la parte interior del tubo, indicador de seguridad "bevel ring" que nos indica si la unión con la tubería es correcta y segura, emblistado en bolsa unitaria, con código de barras y código de producto. Accesorio válido para tuberías PEXa, PEXa UV Black, PEXaEVOH 5, Multilayer y PERT EVOH 5, según la aplicación.

**ABRA25** u Abrazadera sujección tubería 25 mm
Abrazadera clip sujección tubería 25 mm exterior

**%0.03** % Costes indirectos
CCostes indirectos.
