# Consumo agua fria: Inodoro fluxor, sistema PEXa,-Nexus - de RWC

- Propiedad del archivo: CONSTRUNARIO
- Formato: FIEBDC-3/2012
- Programa: Construnario Versión 3.51
- Fecha de los precios: 23/10/2023
- Divisa: EUR
- Código: reliance-wor

**M00179** Consumo agua fria: Inodoro fluxor, sistema PEXa,-Nexus - de RWC
Instalación de punto de agua fría en inodoro fluxor, con tubería de 32x2,9 mm, SharkBite PEXa, en interior de vivienda, fabricadas según norma ISO 15875, y sistema Press, empotrada, según planos, incluso parte proporcional de accesorios, apertura y cierre de rozas, acesorios de albañilería. Totalmente terminada, probada y funcionando según normativa vigente CTE DB HS-4. No incluye los sanitarios ni la griferia.

| Código | Ud | Descripción | Rendimiento |
|---|---|---|---|
| S832S5T50 | m | Tubería SharkBite PEXa de 32x2,9 mm - bobina de 100 metros (material) | 8.000 |
| SNP03323232 | u | Té igual Press 32 mm, cuerpo en PPSU, casquillo en acero inox, con orificio de control de posicionamiento de la tubería, junta especial que le permite garantizar la estanqueidad por la parte interior del tubo, emblistado en bolsa unitaria, con código de barras y código de producto. Accesorio válido para tuberías PEXa, PEXa UV Black, PEXaEVOH 5, Multilayer y PERT EVOH 5, según la aplicación. Prensados TIPO "RF", "U" y TH". (material) | 1.000 |
| SNP013201FBSW | u | Racor móvil cuerpo latón Press 32-1" (material) | 1.000 |
| SNP023232 | u | Codo igual Press 32 mm, cuerpo en PPSU, casquillo en acero inox, con orificio de control de posicionamiento de la tubería, junta especial que le permite garantizar la estanqueidad por la parte interior del tubo, emblistado en bolsa unitaria, con código de barras y código de producto. Accesorio válido para tuberías PEXa, PEXa UV Black, PEXaEVOH 5, Multilayer y PERT EVOH 5, según la aplicación. Prensados TIPO "RF", "U" y TH". (material) | 1.000 |
| O01OA030 | h | Oficial primera fontanería (mano de obra) | 0.400 |
| A07B0010 | m | Apertura y sellado de rozas en edificacion fontanería (material) | 2.000 |
| %0.03 | % | Costes indirectos | 0 % |

## Recursos

**S832S5T50** m Tubería SharkBite PEXa de 32x2,9 mm - bobina de 100 metros
Tubería de polietileno reticulado Sharkbite (PE-Xa), de 32 mm x 2,9 mm de espesor, en bobina de 100 metros y color natural. Fabricación por sistema peróxido Xa, que le aporta una gran flexibilidad y una perfecta homogeneización de la reticulación, son muy resistentes a la corrosión, presentan una excelente memoria térmica y son ligeras y flexibles. Temperatura máxima de trabajo 95ºC y presión máxima 8 bar, fabricada según Norma ISO 15875.

**SNP013201FBSW** u Racor móvil cuerpo latón Press 32-1"
Racor móvil Press 32-1" mm, cuerpo en PPSU, racor adaptador en latón y casquillo en acero inox, con orificio de control de posicionamiento de la tubería, junta especial que le permite garantizar la estanqueidad por la parte interior del tubo, emblistado en bolsa unitaria, con código de barras y código de producto Accesorio válido para tuberías PEXa, PEXa UV Black, PEXaEVOH 5, Multilayer y PERT EVOH 5, según la aplicación. La aleación del cuerpo de laton está bajo la composición CW617N, es muy resistente a corrosión según norma UNE EN 12165. La rosca es tipo "Whitworth BSP paralela" con una profundidad de 14 mm. Prensados TIPO "RF", "U" y TH".

**O01OA030** h Oficial primera fontanería
Mano de obra de Oficial de Fontanería

**A07B0010** m Apertura y sellado de rozas en edificacion fontanería
Apertura de rozas en instalaciones de edificación en fontaneria, tanto para rehabilitación como para obra nueva, realizándola con rozadora eléctrica, incluso limpieza y acopio de escombros a pié de carga, sellado con mortero 1:5 de cemento y arena y p.p. de pequeño material.

**%0.03** % Costes indirectos
CCostes indirectos.
