# Montante agua fria SharkBite PEXa-Press Ø20 - de RWC

- Propiedad del archivo: CONSTRUNARIO
- Formato: FIEBDC-3/2012
- Programa: Construnario Versión 3.51
- Fecha de los precios: 23/10/2023
- Divisa: EUR
- Código: reliance-wor

**M00204** m Montante agua fria SharkBite PEXa-Press Ø20 - de RWC
Montante de agua fria mediante tubería SharkBite PEXa, de Ø20 mm, espesor 1,9 mm, sistema press, desde el cuarto de contadores hasta la llave general de entrada a vivienda, con p.p. de accesorios del mismo material y pieza metálica de transición para unir esta con el contador de la vivienda, según Norma ISO 15875. Todo ello sujeto mediante abrazaderas, totalmente terminada, probada y funcionando según normativa vigente CTE DB HS-4.

| Código | Ud | Descripción | Rendimiento |
|---|---|---|---|
| O01OA030 | h | Oficial primera fontanería (mano de obra) | 0.080 |
| O01OA060 | h | Peón de fontanería (mano de obra) | 0.080 |
| ABRA20 | u | Abrazadera sujección tubería 20 mm (material) | 0.250 |
| S816S4T100 | m | Tubería SharkBite PEXa de 16x1,8 mm - bobina de 100 metros (material) | 1.000 |
| SNP022020 | u | Codo igual Press 20 mm, cuerpo en PPSU, casquillo en acero inox, con orificio de control de posicionamiento de la tubería, junta especial que le permite garantizar la estanqueidad por la parte interior del tubo, emblistado en bolsa unitaria, con código de barras y código de producto. Accesorio válido para tuberías PEXa, PEXa UV Black, PEXaEVOH 5, Multilayer y PERT EVOH 5, según la aplicación. Prensados TIPO "RF", "U" y TH". (material) | 0.050 |
| SNP03202020 | u | Té igual Press 20 mm, cuerpo en PPSU, casquillo en acero inox, con orificio de control de posicionamiento de la tubería, junta especial que le permite garantizar la estanqueidad por la parte interior del tubo, emblistado en bolsa unitaria, con código de barras y código de producto. Accesorio válido para tuberías PEXa, PEXa UV Black, PEXaEVOH 5, Multilayer y PERT EVOH 5, según la aplicación. Prensados TIPO "RF", "U" y TH". (material) | 0.050 |
| SNP03202016 | u | Té reducida Press 20-20-16 mm, cuerpo en PPSU, casquillo en acero inox, con orificio de control de posicionamiento de la tubería, junta especial que le permite garantizar la estanqueidad por la parte interior del tubo, emblistado en bolsa unitaria, con código de barras y código de producto. Accesorio válido para tuberías PEXa, PEXa UV Black, PEXaEVOH 5, Multilayer y PERT EVOH 5, según la aplicación. Prensados TIPO "RF", "U" y TH". ~LSNP03202016ESPEn la bolsa unitaria se registra el día y la hora de su envasado, para garantizar y ofrecer un mejor control de calidad. SNP03202016.RTF (material) | 0.025 |
| %0.03 | % | Costes indirectos | 0 % |

## Recursos

**O01OA030** h Oficial primera fontanería
Mano de obra de Oficial de Fontanería

**O01OA060** h Peón de fontanería
Mano de obra de Peón de Fontanería

**ABRA20** u Abrazadera sujección tubería 20 mm
Abrazadera clip sujección tubería 20 mm exterior

**S816S4T100** m Tubería SharkBite PEXa de 16x1,8 mm - bobina de 100 metros
Tubería de polietileno reticulado Sharkbite (PE-Xa), de 16 mm x 1,8 mm de espesor, en bobina de 100 metros y color natural. Fabricación por sistema peróxido Xa, que le aporta una gran flexibilidad y una perfecta homogeneización de la reticulación, son muy resistentes a la corrosión, presentan una excelente memoria térmica y son ligeras y flexibles. Temperatura máxima de trabajo 95ºC y presión máxima 8 bar, fabricada según Norma ISO 15875.

**%0.03** % Costes indirectos
CCostes indirectos.
