# Consumo agua caliente: Bañera, sistema PEXa-Nexus - de RWC

- Propiedad del archivo: CONSTRUNARIO
- Formato: FIEBDC-3/2012
- Programa: Construnario Versión 3.51
- Fecha de los precios: 23/10/2023
- Divisa: EUR
- Código: reliance-wor

**M00246** Consumo agua caliente: Bañera, sistema PEXa-Nexus - de RWC
Instalación de punto de agua caliente en bañera, con tubería de 20x2,0 mm, SharkBite PEXa UV BP, resistente a los rayos ultravioletas, fabricadas según norma ISO 15875, y sistema Nexus, empotrada, según planos, incluso parte proporcional de accesorios, apertura y cierre de rozas, acesorios de albañilería. Totalmente terminada, probada y funcionando según normativa vigente CTE DB HS-4. No incluye los sanitarios ni la griferia.

| Código | Ud | Descripción | Rendimiento |
|---|---|---|---|
| S820S5UV100 | m | Tubería SharkBite PEX-a UV BP 20x2,0 mm - bobina de 100 metros (material) | 6.000 |
| SN022012FBWP | u | Codo base fijación inserto metálico Nexus 20-1/2" (material) | 1.000 |
| SN07PF | u | Placa de fijación (material) | 1.000 |
| SN022020 | u | Codo igual Nexus 20 mm (material) | 1.000 |
| O01OA030 | h | Oficial primera fontanería (mano de obra) | 0.300 |
| A07B0010 | m | Apertura y sellado de rozas en edificacion fontanería (material) | 1.500 |
| E02EC0015 | m | Coquilla de espuma elastomérica e'=25 mm, ø'=18 mm. (material) | 6.000 |
| %0.03 | % | Costes indirectos | 0 % |

## Recursos

**S820S5UV100** m Tubería SharkBite PEX-a UV BP 20x2,0 mm - bobina de 100 metros
Tubería de polietileno reticulado Sharkbite (PE-Xa) UV Black Protection de 20 mm x 2,0 mm de espesor, en bobina de 100 metros y color negro. Fabricación por sistema peróxido Xa, que le aporta una gran flexibilidad y una perfecta homogeneización de la reticulación, son muy resistentes a la corrosión, presentan una excelente memoria térmica y son ligeras y flexibles. Son resistentes a los rayos ultravioletas. Temperatura máxima de trabajo 95ºC y presión máxima 8 bar, fabricada según Norma ISO 15875.

**SN022012FBWP** u Codo base fijación inserto metálico Nexus 20-1/2"
Codo base fijación inserto metálico PPSU Nexus 20-1/2" mm, con orificio de control de posicionamiento de la tubería, junta especial que le permite garantizar la estanqueidad por la parte interior del tubo, indicador de seguridad "bevel ring" que nos indica si la unión con la tubería es correcta y segura, emblistado en bolsa unitaria, con código de barras y código de producto. Accesorio válido para tuberías PEXa, PEXa UV Black, PEXaEVOH 5, Multilayer y PERT EVOH 5, según la aplicación. La aleación del inserto metálico está bajo la composición CW617N, es muy resistente a corrosión según norma UNE EN 12165. La rosca es tipo "Whitworth BSP paralela" con una profundidad de 14 mm. ~LSN022012FBWPESPEn la bolsa unitaria se registra el día y la hora de su envasado, para garantizar y ofrecer un mejor control de calidad. SN022012FBWP.RTF

**SN07PF** u Placa de fijación
Placa fijación pared para codos de 16-1/2" y 20-1/2"

**SN022020** u Codo igual Nexus 20 mm
Codo igual PPSU Nexus 20 mm, con orificio de control de posicionamiento de la tubería, junta especial que le permite garantizar la estanqueidad por la parte interior del tubo, indicador de seguridad "bevel ring" que nos indica si la unión con la tubería es correcta y segura, emblistado en bolsa unitaria, con código de barras y código de producto. Accesorio válido para tuberías PEXa, PEXa UV Black, PEXaEVOH 5, Multilayer y PERT EVOH 5, según la aplicación.

**O01OA030** h Oficial primera fontanería
Mano de obra de Oficial de Fontanería

**A07B0010** m Apertura y sellado de rozas en edificacion fontanería
Apertura de rozas en instalaciones de edificación en fontaneria, tanto para rehabilitación como para obra nueva, realizándola con rozadora eléctrica, incluso limpieza y acopio de escombros a pié de carga, sellado con mortero 1:5 de cemento y arena y p.p. de pequeño material.

**E02EC0015** m Coquilla de espuma elastomérica e'=25 mm, ø'=18 mm
Coquilla de espuma elastomérica e'=25 mm, p/diámetro ext. tubo ø'=18 mm, ø int. mín/máx coquilla 19-20,5 mm, SH/Armaflex

**%0.03** % Costes indirectos
CCostes indirectos.
