# Canalización agua PEXa UV Black Protection-Nexus Ø20 - de RWC

- Propiedad del archivo: CONSTRUNARIO
- Formato: FIEBDC-3/2012
- Programa: Construnario Versión 3.51
- Fecha de los precios: 23/10/2023
- Divisa: EUR
- Código: reliance-wor

**M00262** m Canalización agua PEXa UV Black Protection-Nexus Ø20 - de RWC
Acometida general con tubería SharkBite PEXa UV Black Protection, resistente a los rayos ultravioletas, de 20x2,0 mm, unidas mediante sistema push fit Nexus, llegando hasta el cuarto de contadores, suspendida mediante abrazaderas, totalmente instalada, probada y funcionando según normativa vigente CTE DB HS-4.

| Código | Ud | Descripción | Rendimiento |
|---|---|---|---|
| O01OA030 | h | Oficial primera fontanería (mano de obra) | 0.180 |
| S820S5UV100 | m | Tubería SharkBite PEX-a UV BP 20x2,0 mm - bobina de 100 metros (material) | 1.000 |
| ABRA20 | u | Abrazadera sujección tubería 20 mm (material) | 0.180 |
| SN002020 | u | Manguito unión Nexus 20 mm (material) | 0.200 |
| SN022020 | u | Codo igual Nexus 20 mm (material) | 0.200 |
| SN03202020 | u | Té igual Nexus 20 mm (material) | 0.100 |
| %0.03 | % | Costes indirectos | 0 % |

## Recursos

**O01OA030** h Oficial primera fontanería
Mano de obra de Oficial de Fontanería

**S820S5UV100** m Tubería SharkBite PEX-a UV BP 20x2,0 mm - bobina de 100 metros
Tubería de polietileno reticulado Sharkbite (PE-Xa) UV Black Protection de 20 mm x 2,0 mm de espesor, en bobina de 100 metros y color negro. Fabricación por sistema peróxido Xa, que le aporta una gran flexibilidad y una perfecta homogeneización de la reticulación, son muy resistentes a la corrosión, presentan una excelente memoria térmica y son ligeras y flexibles. Son resistentes a los rayos ultravioletas. Temperatura máxima de trabajo 95ºC y presión máxima 8 bar, fabricada según Norma ISO 15875.

**ABRA20** u Abrazadera sujección tubería 20 mm
Abrazadera clip sujección tubería 20 mm exterior

**SN002020** u Manguito unión Nexus 20 mm
Manguito unión PPSU Nexus 20 mm, con orificio de control de posicionamiento de la tubería, junta especial que le permite garantizar la estanqueidad por la parte interior del tubo, indicador de seguridad "bevel ring" que nos indica si la unión con la tubería es correcta y segura, emblistado en bolsa unitaria, con código de barras y código de producto. Accesorio válido para tuberías PEXa, PEXa UV Black, PEXaEVOH 5, Multilayer y PERT EVOH 5, según la aplicación.

**SN022020** u Codo igual Nexus 20 mm
Codo igual PPSU Nexus 20 mm, con orificio de control de posicionamiento de la tubería, junta especial que le permite garantizar la estanqueidad por la parte interior del tubo, indicador de seguridad "bevel ring" que nos indica si la unión con la tubería es correcta y segura, emblistado en bolsa unitaria, con código de barras y código de producto. Accesorio válido para tuberías PEXa, PEXa UV Black, PEXaEVOH 5, Multilayer y PERT EVOH 5, según la aplicación.

**SN03202020** u Té igual Nexus 20 mm
Té igual PPSU Nexus 20 mm, con orificio de control de posicionamiento de la tubería, junta especial que le permite garantizar la estanqueidad por la parte interior del tubo, indicador de seguridad "bevel ring" que nos indica si la unión con la tubería es correcta y segura, emblistado en bolsa unitaria, con código de barras y código de producto. Accesorio válido para tuberías PEXa, PEXa UV Black, PEXaEVOH 5, Multilayer y PERT EVOH 5, según la aplicación.

**%0.03** % Costes indirectos
CCostes indirectos.
