# Consumo agua fria: Lavadora, sistema PEXa UV BP-Press - de RWC

- Propiedad del archivo: CONSTRUNARIO
- Formato: FIEBDC-3/2012
- Programa: Construnario Versión 3.51
- Fecha de los precios: 23/10/2023
- Divisa: EUR
- Código: reliance-wor

**M00312** Consumo agua fria: Lavadora, sistema PEXa UV BP-Press - de RWC
Instalación de punto de agua fría en lavadora, con tubería de 16x1,8 mm, SharkBite PEXa UV Black Protection, resistentes a los rayos ultravioletas, en interior de vivienda, fabricadas según norma ISO 15875, y sistema Press, empotrada, según planos, incluso parte proporcional de accesorios, apertura y cierre de rozas, acesorios de albañilería. Totalmente terminada, probada y funcionando según normativa vigente CTE DB HS-4. No incluye los sanitarios ni la griferia.

| Código | Ud | Descripción | Rendimiento |
|---|---|---|---|
| S816S4UV100 | m | Tubería SharkBite PEX-a UV BP 16x2,0 mm - bobina de 100 metros (material) | 6.000 |
| SNP03201620 | u | Té reducida Press 20-16-20 mm, cuerpo en PPSU, casquillo en acero inox, con orificio de control de posicionamiento de la tubería, junta especial que le permite garantizar la estanqueidad por la parte interior del tubo, emblistado en bolsa unitaria, con código de barras y código de producto. Accesorio válido para tuberías PEXa, PEXa UV Black, PEXaEVOH 5, Multilayer y PERT EVOH 5, según la aplicación. Prensados TIPO "RF", "U" y TH". ~LSNP03201620ESPEn la bolsa unitaria se registra el día y la hora de su envasado, para garantizar y ofrecer un mejor control de calidad. SNP03201620.RTF (material) | 1.000 |
| SNP021612FB | u | Codo terminal hembra inserto metálico Press 16-1/2" mm, cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm. (material) | 1.000 |
| SNP021616 | u | Codo igual Press 16 mm, cuerpo en PPSU, casquillo en acero inox, con orificio de control de posicionamiento de la tubería, junta especial que le permite garantizar la estanqueidad por la parte interior del tubo, emblistado en bolsa unitaria, con código de barras y código de producto. Accesorio válido para tuberías PEXa, PEXa UV Black, PEXaEVOH 5, Multilayer y PERT EVOH 5, según la aplicación. Prensados TIPO "RF", "U" y TH". ~LSNP021616ESPEn la bolsa unitaria se registra el día y la hora de su envasado, para garantizar y ofrecer un mejor control de calidad. SNP021616.RTF (material) | 1.000 |
| O01OA030 | h | Oficial primera fontanería (mano de obra) | 0.200 |
| A07B0010 | m | Apertura y sellado de rozas en edificacion fontanería (material) | 1.500 |
| %0.03 | % | Costes indirectos | 0 % |

## Recursos

**S816S4UV100** m Tubería SharkBite PEX-a UV BP 16x2,0 mm - bobina de 100 metros
Tubería de polietileno reticulado Sharkbite (PE-Xa) UV Black Protection de 16 mm x 2,0 mm de espesor, en bobina de 100 metros y color negro. Fabricación por sistema peróxido Xa, que le aporta una gran flexibilidad y una perfecta homogeneización de la reticulación, son muy resistentes a la corrosión, presentan una excelente memoria térmica y son ligeras y flexibles. Son resistentes a los rayos ultravioletas. Temperatura máxima de trabajo 95ºC y presión máxima 8 bar, fabricada según Norma ISO 15875.

**O01OA030** h Oficial primera fontanería
Mano de obra de Oficial de Fontanería

**A07B0010** m Apertura y sellado de rozas en edificacion fontanería
Apertura de rozas en instalaciones de edificación en fontaneria, tanto para rehabilitación como para obra nueva, realizándola con rozadora eléctrica, incluso limpieza y acopio de escombros a pié de carga, sellado con mortero 1:5 de cemento y arena y p.p. de pequeño material.

**%0.03** % Costes indirectos
CCostes indirectos.
