# Inst. cocina+solanacolector PPSU, PEXa UV BP-Press - de RWC

- Propiedad del archivo: CONSTRUNARIO
- Formato: FIEBDC-3/2012
- Programa: Construnario Versión 3.51
- Fecha de los precios: 23/10/2023
- Divisa: EUR
- Código: reliance-wor

**M00486** u Inst. cocina+solanacolector PPSU, PEXa UV BP-Press - de RWC
Instalación de agua fría, caliente y retorno ACS, para una cocina dotada de fregadero, lavadora, lavavajillas y grifo en patio, mediante sistema de colectores PPSU, con tubería SharkBite PEXa UV Black Protection, resistentes a los rayos ultravioletas, fabricadas según norma ISO 15875, y sistema Press, empotrada, según planos, incluso parte proporcional de accesorios, apertura y cierre de rozas, acesorios de albañilería. Totalmente terminada, probada y funcionando según normativa vigente CTE DB HS-4. No incluye aparatos sanitarios, ni la grifería.

| Código | Ud | Descripción | Rendimiento |
|---|---|---|---|
| S816S4UV100 | m | Tubería SharkBite PEX-a UV BP 16x2,0 mm - bobina de 100 metros (material) | 20.000 |
| S820S5UV100 | m | Tubería SharkBite PEX-a UV BP 20x2,0 mm - bobina de 100 metros (material) | 12.000 |
| S825S5UV100 | m | Tubería SharkBite PEX-a UV BP 25x2,3 mm - bobina de 100 metros (material) | 6.000 |
| SNP7C34416 | u | Colector SharkBite Press (PPSU) 3/4"-16161616 (material) | 1.000 |
| SNP7C34316 | u | Colector SharkBite Press (PPSU) 3/4"-161616 (material) | 1.000 |
| SNP012534FB | u | Racor fijo hembra inserto metalico Press 25-3/4" (material) | 4.000 |
| SNP023232 | u | Codo igual Press 32 mm, cuerpo en PPSU, casquillo en acero inox, con orificio de control de posicionamiento de la tubería, junta especial que le permite garantizar la estanqueidad por la parte interior del tubo, emblistado en bolsa unitaria, con código de barras y código de producto. Accesorio válido para tuberías PEXa, PEXa UV Black, PEXaEVOH 5, Multilayer y PERT EVOH 5, según la aplicación. Prensados TIPO "RF", "U" y TH". (material) | 4.000 |
| SNP021612FB | u | Codo terminal hembra inserto metálico Press 16-1/2" mm, cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm. (material) | 5.000 |
| SNP022012FB | u | Codo terminal hembra inserto metálico Press 20-1/2" mm, cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm. (material) | 2.000 |
| SNP011612FB | u | Racor fijo hembra inserto metálico Press 16-1/2", cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm. (material) | 2.000 |
| SNP012034FB | u | Racor fijo hembra inserto metálico Press 20-3/4", cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm. (material) | 5.000 |
| SNP03252520 | u | Té reducida Press 25-25-20 mm, cuerpo en PPSU, casquillo en acero inox, con orificio de control de posicionamiento de la tubería, junta especial que le permite garantizar la estanqueidad por la parte interior del tubo, emblistado en bolsa unitaria, con código de barras y código de producto. Accesorio válido para tuberías PEXa, PEXa UV Black, PEXaEVOH 5, Multilayer y PERT EVOH 5, según la aplicación. Prensados TIPO "RF", "U" y TH". (material) | 1.000 |
| O01OA030 | h | Oficial primera fontanería (mano de obra) | 0.700 |
| O01OA060 | h | Peón de fontanería (mano de obra) | 1.200 |
| E02EC0015 | m | Coquilla de espuma elastomérica e'=25 mm, ø'=18 mm. (material) | 6.000 |
| E02EC0010 | m | Coquilla de espuma elastomérica e'=25 mm, ø'=15 mm. (material) | 10.000 |
| A07B0010 | m | Apertura y sellado de rozas en edificacion fontanería (material) | 13.200 |
| %0.03 | % | Costes indirectos | 0 % |

## Recursos

**S816S4UV100** m Tubería SharkBite PEX-a UV BP 16x2,0 mm - bobina de 100 metros
Tubería de polietileno reticulado Sharkbite (PE-Xa) UV Black Protection de 16 mm x 2,0 mm de espesor, en bobina de 100 metros y color negro. Fabricación por sistema peróxido Xa, que le aporta una gran flexibilidad y una perfecta homogeneización de la reticulación, son muy resistentes a la corrosión, presentan una excelente memoria térmica y son ligeras y flexibles. Son resistentes a los rayos ultravioletas. Temperatura máxima de trabajo 95ºC y presión máxima 8 bar, fabricada según Norma ISO 15875.

**S820S5UV100** m Tubería SharkBite PEX-a UV BP 20x2,0 mm - bobina de 100 metros
Tubería de polietileno reticulado Sharkbite (PE-Xa) UV Black Protection de 20 mm x 2,0 mm de espesor, en bobina de 100 metros y color negro. Fabricación por sistema peróxido Xa, que le aporta una gran flexibilidad y una perfecta homogeneización de la reticulación, son muy resistentes a la corrosión, presentan una excelente memoria térmica y son ligeras y flexibles. Son resistentes a los rayos ultravioletas. Temperatura máxima de trabajo 95ºC y presión máxima 8 bar, fabricada según Norma ISO 15875.

**S825S5UV100** m Tubería SharkBite PEX-a UV BP 25x2,3 mm - bobina de 100 metros
Tubería de polietileno reticulado Sharkbite (PE-Xa) UV Black Protection de 25 mm x 2,3 mm de espesor, en bobina de 100 metros y color negro. Fabricación por sistema peróxido Xa, que le aporta una gran flexibilidad y una perfecta homogeneización de la reticulación, son muy resistentes a la corrosión, presentan una excelente memoria térmica y son ligeras y flexibles. Son resistentes a los rayos ultravioletas. Temperatura máxima de trabajo 95ºC y presión máxima 8 bar, fabricada según Norma ISO 15875.

**SNP7C34416** u Colector SharkBite Press (PPSU) 3/4"-16161616
Colector SharkBite Press, fabricado su cuerpo en polifenilsulfona (PPSU), y sus casquillos en acero inoxidable AISI-304, la entrada de conexión a tubería en 3/4" y salidas 16-16-16-16 mm Press. Dada su versatilidad puede instalarse en techo girando 180º, el módulo o módulos que interese, tambien pueden instalarse en cajas de registro.Colector válido para tuberías SharkBite PEX-a, SharkBite PEX-a UV Black Protection y SharkBite MULTILAYER. Admite tres tipo de prensado, "U", "RF" y "TH". Su temperatura máxima de trabajo es de 95ºC y la presión de 16 bar.

**SNP7C34316** u Colector SharkBite Press (PPSU) 3/4"-161616
Colector SharkBite Press, fabricado su cuerpo en polifenilsulfona (PPSU), y sus casquillos en acero inoxidable AISI-304, la entrada de conexión a tubería en 3/4" y salidas 16-16-16 mm Press. Dada su versatilidad puede instalarse en techo girando 180º, el módulo o módulos que interese, tambien pueden instalarse en cajas de registro.Colector válido para tuberías SharkBite PEX-a, SharkBite PEX-a UV Black Protection y SharkBite MULTILAYER. Admite tres tipo de prensado, "U", "RF" y "TH". Su temperatura máxima de trabajo es de 95ºC y la presión de 16 bar.

**SNP012534FB** u Racor fijo hembra inserto metalico Press 25-3/4"
Racor fijo hembra inserto metálico Press 25-3/4", cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm.

**O01OA030** h Oficial primera fontanería
Mano de obra de Oficial de Fontanería

**O01OA060** h Peón de fontanería
Mano de obra de Peón de Fontanería

**E02EC0015** m Coquilla de espuma elastomérica e'=25 mm, ø'=18 mm
Coquilla de espuma elastomérica e'=25 mm, p/diámetro ext. tubo ø'=18 mm, ø int. mín/máx coquilla 19-20,5 mm, SH/Armaflex

**E02EC0010** m Coquilla de espuma elastomérica e'=25 mm, ø'=15 mm
Coquilla de espuma elastomérica e'=25 mm, p/diámetro ext. tubo ø'=15 mm, ø int. mín/máx coquilla 16-17,5 mm, SH/Armaflex

**A07B0010** m Apertura y sellado de rozas en edificacion fontanería
Apertura de rozas en instalaciones de edificación en fontaneria, tanto para rehabilitación como para obra nueva, realizándola con rozadora eléctrica, incluso limpieza y acopio de escombros a pié de carga, sellado con mortero 1:5 de cemento y arena y p.p. de pequeño material.

**%0.03** % Costes indirectos
CCostes indirectos.
